# Plinthe pour escalier de deux pièces de marbre Amarillo Marés avec la qualité exigée par la méthode de classement de "LEVANTINA", finition bouchardée, mis en place avec du mortier de ciment M-5

- Propriété du fichier: CYPE INGENIEROS, S.A.
- Format: FIEBDC-3/2002
- Devise: EUR
- Coûts indirects: 3.00 %
- Frais généraux: 13.00 %
- Bénéfice: 6.00 %
- TVA: 20.00 %

## F Aménagements et finitions

### FY Revêtements d'escaliers

#### FYP Pierre naturelle

**FYP030** U Plinthe pour escalier de deux pièces de marbre Amarillo Marés avec la qualité exigée par la méthode de classement de "LEVANTINA", finition bouchardée, mis en place avec du mortier de ciment M-5.
Fourniture et mise en place de plinthe pour escalier de deux pièces de marbre Amarillo Marés avec la qualité exigée par la méthode de classement de "LEVANTINA", finition bouchardée, face et côtés polis, placé avec du mortier de ciment M-5, dans un escalier avec des marches préalablement revêtues (non comprises dans ce prix). Comprend le jointoiement avec du mortier de joints cémenteux, CG1, pour joint minimum (entre 1,5 et 3 mm), avec la même tonalité des pièces.
Inclut: Implantation et tracé de la plinthe. Découpe des pièces. Humectage du support. Mise en place d'une plinthe. Remplissage des joints. Nettoyage.
Critère de métré de projet: Nombre d'unités prévues, selon documentation graphique du Projet.
Critère de mesure de l'ouvrage: On mesurera le nombre d'unités réellement exécutées selon les spécifications du Projet.

| Code | U | Désignation | Quantité | Prix | Montant |
|---|---|---|---|---|---|
| mt18pzl130aaa | U | Plinthe pour escalier de deux pièces de marbre Amarillo Marés avec la qualité exigée par la méthode de classement de "LEVANTINA", finition bouchardée, couleur gris jaunâtre, provenant de Carravasa en La Romana, Alicante (Espagne). (matériau) | 1.000 | 7.90 | 7.90 |
| mt09mor010c | m³ | Mortier de ciment CEM II/B-P 32,5 N type M-5, confectionné sur site avec 250 kg/m³ de ciment et une proportion en volume 1/6. (matériau) | 0.007 | 115.30 | 0.81 |
| mt09mcr060c | kg | Mortier de joints cémenteux, CG1, pour joint minimum entre 1,5 et 3 mm, selon NF EN 13888. (matériau) | 0.002 | 0.70 | 0.00 |
| op00sie030 |  | Scie à disque de diamant, pour table de travail, à coupe humide. | 1.000 | 0.00 | 0.00 |
| mo061 | h | Ouvrier professionnel II/OP carreleur en revêtements de sols. (main-d'œuvre) | 0.152 | 21.40 | 3.25 |
| % | % | Coûts directs complémentaires | 2 % | 11.96 | 0.24 |
|  |  | Coûts directs |  |  | 12.20 |
