# Revêtement de sol de carreaux de marbre Amarillo Marés avec la qualité exigée par la méthode de classement de "LEVANTINA"

- Propriété du fichier: CYPE INGENIEROS, S.A.
- Format: FIEBDC-3/2002
- Devise: EUR
- Coûts indirects: 3.00 %
- Frais généraux: 13.00 %
- Bénéfice: 6.00 %
- TVA: 20.00 %

**FSI030** m² Revêtement de sol de carreaux de marbre Amarillo Marés avec la qualité exigée par la méthode de classement de "LEVANTINA", finition adoucie, de 60x40x2 cm, pose avec du mortier-colle amélioré, C2 et jointoiement avec du mortier de joints cémenteux, CG1, pour joint minimum (entre 1,5 et 3 mm), avec la même tonalité des pièces.
Fourniture et mise en place d'un revêtement de sol de carreaux de marbre Amarillo Marés avec la qualité exigée par la méthode de classement de "LEVANTINA", finition adoucie, de 60x40x2 cm, couleur gris jaunâtre; pose avec du mortier-colle amélioré, C2 TE, avec glissement réduit et temps ouvert allongé. Comprend la réalisation des joints périmétriques continus, la largeur supérieure ou égale à 5 mm, aux limites avec les parois, les poteaux intérieurs et les élévations de niveau et, s'il y a lieu, les joints de partage et les joints de rupture ou de dilatation existant dans le support; et jointoiement avec du mortier de joints cémenteux, CG1, pour joint minimum (entre 1,5 et 3 mm), avec la même tonalité des pièces.
Inclut: Nettoyage de la surface support. Implantation de la disposition des pièces et des joints de dilatation. Extension de la couche de mortier-cole. Peignage de la surface. Mise en place des dalles à la pointe de la truelle. Vérification de la planéité. Remplissage des joints de dilatation. Remplissage des joints de séparation des dalles.
Critère de métré de projet: Surface construite, mesurée selon documentation graphique du Projet. Le métré par ruptures et recoupes n'a pas été incrémenté 5% de pièces de plus a été considéré dans la décomposition.
Critère de mesure de l'ouvrage: On mesurera la surface réellement exécutée selon les spécifications du Projet.

| Code | U | Désignation | Quantité | Prix | Montant |
|---|---|---|---|---|---|
| mt09mcr210 | kg | Mortier-colle amélioré, C2 TE, avec résistant au glissement et temps ouvert allongé, composé de ciment, granulats sélectionnés, additifs spéciaux et résines, pour la mise en place en couche mince de revêtements en pierre naturelle. (matériau) | 8.000 | 1.15 | 9.20 |
| mt18lev030aaea | m² | Dalle de marbre Amarillo Marés avec la qualité exigée par la méthode de classement de "LEVANTINA", finition adoucie, de 60x40x2 cm, couleur gris jaunâtre, provenant de Carravasa en La Romana, Alicante (Espagne); selon NF EN 12058. (matériau) | 1.000 | 47.91 | 47.91 |
| mt09mcr060c | kg | Mortier de joints cémenteux, CG1, pour joint minimum entre 1,5 et 3 mm, selon NF EN 13888. (matériau) | 0.150 | 0.70 | 0.11 |
| mo023 | h | Compagnon professionnel III/CP2 carreleur en revêtements de sols. (main-d'œuvre) | 0.332 | 24.11 | 8.00 |
| mo061 | h | Ouvrier professionnel II/OP carreleur en revêtements de sols. (main-d'œuvre) | 0.332 | 21.40 | 7.10 |
| % | % | Coûts directs complémentaires | 2 % | 72.32 | 1.45 |
|  |  | Coûts directs |  |  | 73.77 |
