# Section pour voies routières avec trafic de catégorie C4 (zones piétonnes

- Propriété du fichier: CYPE INGENIEROS, S.A.
- Format: FIEBDC-3/2002
- Devise: EUR
- Coûts indirects: 3.00 %
- Frais généraux: 13.00 %
- Bénéfice: 6.00 %
- TVA: 20.00 %

## V Voiries

### VP Revêtement de sols extérieurs

#### VPA Pavés et dalles

**VPA030** m² Section pour voies routières avec trafic de catégorie C4 (zones piétonnes, rues résidentielles) et catégorie de l'esplanade E1 (5 <= CBR < 10), revêtu avec pavé de granit Silvestre GT "LEVANTINA", de 100x100x100 mm, avec des bords biseautés et finition sciée de la face visible, préparé à pose croisée pour type de mise en place flexible, sur une couche de sable de granulométrie comprise entre 0,5 et 5 mm, dont l'épaisseur finale, une fois les pavés mis en place et le revêtement vibré avec une plaque vibrante à guidage manuel, sera uniforme et comprise entre 3 et 5 cm, en laissant entre eux un joint de séparation entre 2 et 3 mm, pour ensuite être rempli avec du sable naturel, fin, sec et de granulométrie comprise entre 0 et 2 mm, réalisé sur un sol ferme composé de base flexible de grave naturelle, de 20 cm d'épaisseur.
Réalisation d'un revêtement de sol pour mise en place flexible, en extérieurs, de pavé de granit Silvestre GT "LEVANTINA", de 100x100x100 mm, avec des bords biseautés et finition sciée de la face visible, couleur gris clair avec des tons crème et blanc, préparé à pose croisée, sur une couche de sable de granulométrie comprise entre 0,5 et 5 mm, dont l'épaisseur finale, une fois les pavés mis en place et le revêtement vibré avec une plaque vibrante à guidage manuel, sera uniforme et comprise entre 3 et 5 cm, en laissant entre eux un joint de séparation entre 2 et 3 mm, pour ensuite être rempli avec du sable naturel, fin, sec et de granulométrie comprise entre 0 et 2 mm, réalisé sur un sol ferme composé de base flexible de grave naturelle, de 20 cm d'épaisseur, avec extension et compactage au 100% du Proctor Modifié, réalisée selon les pentes du projet et mis en place sur une esplanade formée par le terrain naturel adéquatement compacté jusqu'à atteindre une capacité portante minimale définie par son indice CBR (5 <= CBR < 10). Comprend les ruptures, les découpes à réaliser pour les ajuster aux bords du confinement (non compris dans ce prix) et aux intrusions existantes dans le revêtement, les arrêts et les pièces spéciales.
Inclut: Implantation des guides et des niveaux. Préparation de l'esplanade. Extension et compactage de la base. Réalisation de la rencontre avec les bords de confinement. Extension et nivellement de la couche de sable. Mise en place des pavés. Remplissage des joints avec du sable et vibrage du revêtement. Nettoyage.
Critère de métré de projet: Surface mesurée en projection horizontale, selon documentation graphique du Projet. Les découpes n'ont pas été prises en compte en tant que coefficient d'influence pour augmenter la mesure chaque fois qu'a été considéré, dans la décomposition, le pourcentage général de ruptures.
Critère de mesure de l'ouvrage: On mesurera, en projection horizontale, la surface réellement exécutée selon les spécifications du Projet.

| Code | U | Désignation | Quantité | Prix | Montant |
|---|---|---|---|---|---|
| mt01zah010a | t | Grave naturelle calcaire. (matériau) | 0.230 | 8.72 | 2.01 |
| mt01arp021c | m³ | Sable de 0,5 à 5 mm de diamètre, ne contenant pas plus de 3% de matière organique et d'argile. Ce qui est spécifié dans NF P 18-576 concernant la friabilité et dans NF EN 1097-2 concernant la résistance à la fragmentation du sable sera pris en compte. (matériau) | 0.055 | 24.17 | 1.33 |
| mt18apl010a | m² | Pavé de granit Silvestre GT "LEVANTINA", de 100x100x100 mm, avec des bords biseautés et finition sciée de la face visible, couleur gris clair avec des tons crème et blanc, provenant de Rebordanes en Tui, Pontevedra (Espagne); selon NF EN 1342. (matériau) | 1.050 | 108.94 | 114.39 |
| mt01arp020 | kg | Sable naturel, fin et sec, de granulométrie comprise entre 0 et 2 mm de diamètre, exempt de sels nuisibles, présenté en sacs. (matériau) | 1.000 | 0.35 | 0.35 |
| mq01mot010a | h | Motoniveleuse de 141 kW. (matériel) | 0.008 | 68.40 | 0.55 |
| mq02rov010i | h | Compacteur monocylindrique vibrant autopropulsé, de 129 kW, de 16,2 t, largeur de travail 213,4 cm. (matériel) | 0.013 | 63.10 | 0.82 |
| mq02cia020j | h | Camion citerne de 8 m³ de capacité. (matériel) | 0.005 | 40.59 | 0.20 |
| mq02rod010a | h | Plaque vibrante à guidage manuel, de 170 kg, largeur de travail 50 cm, réversible. (matériel) | 0.323 | 4.30 | 1.39 |
| op00sie030 |  | Scie à disque de diamant, pour table de travail, à coupe humide. | 1.000 | 0.00 | 0.00 |
| mo041 | h | Compagnon professionnel III/CP2 VRD espaces publics. (main-d'œuvre) | 0.269 | 24.11 | 6.49 |
| mo087 | h | Ouvrier professionnel II/OP VRD espaces publics. (main-d'œuvre) | 0.295 | 21.40 | 6.31 |
| % | % | Coûts directs complémentaires | 2 % | 133.84 | 2.68 |
|  |  | Coûts directs |  |  | 136.52 |
