# Carrelage avec dalles de grès porcelainé de grand format

- Propriété du fichier: CYPE INGENIEROS, S.A.
- Format: FIEBDC-3/2002
- Devise: EUR
- Coûts indirects: 3.00 %
- Frais généraux: 13.00 %
- Bénéfice: 6.00 %
- TVA: 20.00 %

**FMC070** m² Carrelage avec dalles de grès porcelainé de grand format, Lámina Porcelánica Techlam® "LEVANTINA", de 3000x1000 mm et 3 mm d'épaisseur, série Basic, modèle Antracita, finition brillante, mis en place sur une surface support d'un mortier de ciment ou de béton, sur un parement intérieur, via mortier-colle amélioré, C2 gris, mortier de joints cémenteux avec résistance élevée à l'abrasion et absorption d'eau réduite, CG2, pour joint minimum (entre 1,5 et 3 mm), avec la même tonalité des pièces; cantonnières de PVC.
Fourniture et mise en place d'un carrelage avec dalles de grès porcelainé de grand format, Lámina Porcelánica Techlam® "LEVANTINA", de 3000x1000 mm et 3 mm d'épaisseur, série Basic, modèle Antracita, finition brillante, placés avec du mortier-colle amélioré, C2 sans aucune caractéristique supplémentaire, couleur gris, étendu avec une truelle sur la surface support, sur un parement intérieur. Comprend la préparation de la surface support en mortier de ciment ou en béton, l'implantation, les découpes, cantonnières de PVC, croisillons en PVC et les joints; le jointoiement avec du mortier de joints cémenteux avec résistance élevée à l'abrasion et absorption d'eau réduite, CG2, pour joint minimum (entre 1,5 et 3 mm), avec la même tonalité des pièces; la finition et le nettoyage final.
Inclut: Préparation de la surface support. Implantation des niveaux et disposition des carreaux. Mise en place de guides ou de règles. Préparation et application de l'adhésif. Réalisation de joints de mouvement. Mise en place des croisillons. Mise en place des carreaux. Réalisation des coins. Jointoiement de carreaux. Finition et nettoyage final.
Critère de métré de projet: Surface mesurée selon documentation graphique du Projet, en déduisant les ouvertures de surface supérieure à 3 m². Le métré par ruptures et recoupes n'a pas été incrémenté 5% de pièces de plus a été considéré dans la décomposition.
Critère de mesure de l'ouvrage: On mesurera la surface réellement exécutée selon les spécifications du Projet, en déduisant les ouvertures de surface supérieure à 3 m².

| Code | U | Désignation | Quantité | Prix | Montant |
|---|---|---|---|---|---|
| mt09mcr021m | kg | Mortier-colle amélioré, C2 selon NF EN 12004, couleur gris. (matériau) | 6.000 | 0.41 | 2.46 |
| mt19awa010 | m | Cantonnière en PVC à coins carrelés. (matériau) | 0.500 | 1.32 | 0.66 |
| mt12pcl020aaab | m² | Dalle de grès porcelainé de grand format, Lámina Porcelánica Techlam® "LEVANTINA", de 3000x1000 mm et 3 mm d'épaisseur, série Basic, modèle Antracita, finition brillante. (matériau) | 1.050 | 24.57 | 25.80 |
| mt18acc050b | U | Croisillons en PVC pour séparation entre 3 et 15 mm. (matériau) | 3.333 | 0.03 | 0.10 |
| mt09mcr070a | kg | Mortier de joints cémenteux avec résistance élevée à l'abrasion et absorption d'eau réduite, CG2, pour joint ouvert entre 3 et 15 mm, selon NF EN 13888. (matériau) | 1.000 | 0.99 | 0.99 |
| mo024 | h | Compagnon professionnel III/CP2 carreleur en revêtements muraux. (main-d'œuvre) | 0.559 | 24.11 | 13.48 |
| mo062 | h | Ouvrier professionnel II/OP carreleur en revêtements muraux. (main-d'œuvre) | 0.559 | 21.40 | 11.96 |
| % | % | Coûts directs complémentaires | 2 % | 55.45 | 1.11 |
|  |  | Coûts directs |  |  | 56.56 |
