# Plinthe céramique de grès porcelainé de grand format renforcé avec de la fibre de verre

- Propriété du fichier: CYPE INGENIEROS, S.A.
- Format: FIEBDC-3/2002
- Devise: EUR
- Coûts indirects: 3.00 %
- Frais généraux: 13.00 %
- Bénéfice: 6.00 %
- TVA: 20.00 %

**FSC080** m Plinthe céramique de grès porcelainé de grand format renforcé avec de la fibre de verre, Lámina Porcelánica Reforzada Techlam® "LEVANTINA", de 1000x50 mm et 3 mm d'épaisseur, série Basic, modèle Antracita, finition antidérapant, placée avec du mortier-colle amélioré, C2 gris et jointoyée avec du mortier de joints cémenteux avec résistance élevée à l'abrasion et absorption d'eau réduite, CG2, pour joint minimum (entre 1,5 et 3 mm), avec la même tonalité des pièces.
Fourniture et mise en place de plinthe céramique de grès porcelainé de grand format renforcé avec de la fibre de verre, Lámina Porcelánica Reforzada Techlam® "LEVANTINA", de 1000x50 mm et 3 mm d'épaisseur, série Basic, modèle Antracita, finition antidérapant, placée avec du mortier-colle amélioré, C2 sans aucune caractéristique supplémentaire, couleur gris et jointoyée avec du mortier de joints cémenteux avec résistance élevée à l'abrasion et absorption d'eau réduite, CG2, pour joint minimum (entre 1,5 et 3 mm), avec la même tonalité des pièces.
Inclut: Implantation des pièces. Découpe des pièces et réalisation des assemblages des coins intérieurs et des extérieurs. Mise en place de la plinthe. Jointoiement.
Critère de métré de projet: Longueur moyenne selon documentation graphique du Projet, sans inclure les largeurs de passage. Le métré par ruptures et recoupes n'a pas été incrémenté 5% de pièces de plus a été considéré dans la décomposition.
Critère de mesure de l'ouvrage: On mesurera la longueur réellement exécutée selon les spécifications du Projet.

| Code | U | Désignation | Quantité | Prix | Montant |
|---|---|---|---|---|---|
| mt18rcl010aaa | m | Plinthe de grès porcelainé de grand format renforcé avec de la fibre de verre, Lámina Porcelánica Reforzada Techlam® "LEVANTINA", de 1000x50 mm et 3 mm d'épaisseur, série Basic, modèle Antracita, finition antidérapant. (matériau) | 1.050 | 1.79 | 1.88 |
| mt09mcr021m | kg | Mortier-colle amélioré, C2 selon NF EN 12004, couleur gris. (matériau) | 0.600 | 0.41 | 0.25 |
| mt09mcr070a | kg | Mortier de joints cémenteux avec résistance élevée à l'abrasion et absorption d'eau réduite, CG2, pour joint ouvert entre 3 et 15 mm, selon NF EN 13888. (matériau) | 0.020 | 0.99 | 0.02 |
| mo023 | h | Compagnon professionnel III/CP2 carreleur en revêtements de sols. (main-d'œuvre) | 0.180 | 24.11 | 4.34 |
| % | % | Coûts directs complémentaires | 2 % | 6.49 | 0.13 |
|  |  | Coûts directs |  |  | 6.62 |
